# Pallas UV 405 - Caudal: 1.100 l/h

- Propiedad del archivo: CONSTRUNARIO
- Formato: FIEBDC-3/2012
- Programa: Construnario Versión 3.51
- Fecha de los precios: 31/05/2013
- Divisa: EUR

**2502007984** u Pallas UV 405 - Caudal: 1.100 l/h
- Q máx: 1.100 l/h. - Número de lámparas: 1 / Potencia: 30 W. - Conexión: 3/4”. - Los rayos ultravioleta (UV) dan lugar a diversas reacciones químicas (descomposición, oxidación, etc.) que activan acciones destructivas sobre los tejidos vivos y acciones bactericidas que permiten utilizarlos en desinfección de aguas. - Los equipos se caracterizan por ser equipos compactos de fácil instalación y especialmente estudiados para usuarios individuales, pisos o complementar otros equipos (sistemas de ósmosis compactas, refrigeradores, dispensadores de agua, etc.). Características cuadro eléctrico: - Led verde/rojo (en servicio/anomalía en el equipo). - Conector compatible con conexión europea.
