# Pallas UV 550 LCD – Caudal: 6.000 L/h

- Propiedad del archivo: CONSTRUNARIO
- Formato: FIEBDC-3/2012
- Programa: Construnario Versión 3.51
- Fecha de los precios: 03/05/2013
- Divisa: EUR

**2502009963** u Pallas UV 550 LCD – Caudal: 6.000 L/h
- Q máx: 5.100 l/h. - Número de lámparas: 1 / Potencia: 80 W. - Conexión: 1”. Equipos compactos de fácil instalación y especialmente estudiados para usuarios individuales, pisos o complementar otros equipos (sistema de ósmosis compactas, refrigeradores, dispensadores de agua, etc.). Características panel de control LCD: - Sistema de control por microprocesador. - Horas de funcionamiento. - Indicación de anomalía mediante LED rojo. - Control de funcionamiento de la lámpara. - Relé de alarma de contacto libre NA/NC. - Relé de alarma 230 V NA/NC salida 2 A máx.
