# UV 80/5 – RACK LCD – Caudal: 40.000 L/h

- Propiedad del archivo: CONSTRUNARIO
- Formato: FIEBDC-3/2012
- Programa: Construnario Versión 3.51
- Fecha de los precios: 31/05/2013
- Divisa: EUR

**2502000016** u UV 80/5 – RACK LCD – Caudal: 40.000 L/h
- Q máx: 40.000 l/h. - Número de lámparas: 5 / Potencia: 80 W. - Conexión: DN 80. Compuestos por una cámara de ultravioleta con más de una lámpara. Garantizan un buen nivel de desinfección. Estos equipos permiten realizar con rapidez su instalación y mantenimiento sin uso de herramientas (cambio de lámparas y limpieza de cuarzos). Características del panel de control Rack LCD: - Sistema de control por microprocesador que permite poner en marcha el sistema y controla continuamente las condiciones, seguido de algunos parámetros personalizables pre-establecidos. - Horas de funcionamiento. - Indicación de anomalía mediante led rojo. - Control de funcionamiento de la lámpara. - Relé de alarma contacto libre NA/NC. - Relé de alarma 230V NA/NC, salida 2 A máx.
