# UV PE 8 – Caudal: 8 m3/h

- Propiedad del archivo: CONSTRUNARIO
- Formato: FIEBDC-3/2012
- Programa: Construnario Versión 3.51
- Fecha de los precios: 09/05/2013
- Divisa: EUR

**2502000034** u UV PE 8 – Caudal: 8 m3/h
- Q máx: 8 m3/h. - Número de lámparas: 2 / Potencia: 40 W. - Conexión: 2 1/2”. Equipos ultravioletas Serie HDPE en polietileno de alta densidad. Este material garantiza larga duración de los equipos en contacto con aguas agresivas, agua de mar y térmica. Las aplicaciones más comunes son: acuarios, piscinas termales y agua de mar. La temperatura máxima de trabajo del equipo es de 40°C y presión de trabajo máxima 6 bar. Los sistemas UV-C serie PE están compuestos de: - Reactor HDPE que contiene las lámparas especiales germicidas. - Panel de control, fabricado según normativa CE estándar. Aplicación principal, desinfección del agua para: - Granjas de peces. - Tratamiento de agua de mar. - Acuarios y piscinas. Descripción técnica: - Caudales: desde 3 a 980 m3/h (dependiendo del valor de transmitancia en el UV-C). - Dosis UV-C después de 9.000 hr: 400 J/m2. - Potencia: desde 40 W a 5300 W. - Conexiones: rosca y brida. - Lámparas: lámparas de baja presión de alta eficiencia (a partir de UV PE 60) – 9.000 hrs. - Lámparas de amalgama baja presión de alta eficiencia (a partir de UV PE 110) – 14.000 hrs. - Sensor: sensor selectivo UV-C (sólo en modelos Plus a partir de UV PE 60 y en equipos estándar a partir de UV PE 110). - Presión máxima: 6 bars. - Rango de temperatura: 0 – 35°C. - Material del reactor UV: HDPE – Polietileno de alta densidad. - Material panel de control: material plástico. El panel de control eléctrico que se suministra está listo para la instalación (completo con todos los cables necesarios).
