# Filtro completo doble azul 1/2” con cartuchos 5 y 1 micras

- Propiedad del archivo: CONSTRUNARIO
- Formato: FIEBDC-3/2012
- Programa: Construnario Versión 3.51
- Fecha de los precios: 31/05/2013
- Divisa: EUR

**1600000012** u Filtro completo doble azul 1/2” con cartuchos 5 y 1 micras
- Solo para modelos Montapared. - Filtro doble con cartuchos de 5 y 1 micras. - Presión máxima de trabajo: 8 bar. - Conexión entrada-salida de rosca hembra 1/2". - Dimensiones: 330 mm alto x 240 mm ancho x 130 mm fondo.
