# Cartucho BIG 20” – 25 micras para filtro BIG BLUE 20”

- Propiedad del archivo: CONSTRUNARIO
- Formato: FIEBDC-3/2012
- Programa: Construnario Versión 3.51
- Fecha de los precios: 31/05/2013
- Divisa: EUR

**1700065409** u Cartucho BIG 20” – 25 micras para filtro BIG BLUE 20”
- Diámetro exterior: 11,5 cm. - Diámetro interior: 2,5 cm. - Micras: 25.
