# Filtro autolimpiante Easy MAX DN 100 manual– Caudal: 46 m3/h

- Propiedad del archivo: CONSTRUNARIO
- Formato: FIEBDC-3/2012
- Programa: Construnario Versión 3.51
- Fecha de los precios: 09/05/2013
- Divisa: EUR

**1606048719** u Filtro autolimpiante Easy MAX DN 100 manual– Caudal: 46 m3/h
- Q máx: 46 m3/h. - Cuerpo de latón. - Dispositivo de limpieza del cartucho "Turboclean". - Temp. máx. del agua: 90ºC. - Temp. máx. ambiente: 40ºC. - PN 16. - Cartucho inox 200 micras. - Opcionalmente cartuchos de 50, 100, 500 micras. - Modelos automáticos: alimentación 220 V / 24 VAC. - Lavado automático por tiempo programable de 1 - 999 h.
