# Unidad interior LG Techo H-Inverter, modelo UV18H.NJ1, de 5.000 W en frío y 5.400 W en calor

- Propiedad del archivo: CONSTRUNARIO
- Formato: FIEBDC-3/2012
- Programa: Construnario Versión 1.9
- Fecha de los precios: 15/03/2013
- Divisa: EUR

**UV18H NJ1** Unidad interior LG Techo H-Inverter, modelo UV18H.NJ1, de 5.000 W en frío y 5.400 W en calor
Unidad interior LG Techo H-Inverter monofasica, modelo UV18H NJ1. 5 kW de potencia frigorífica y 5,4 kW de capacidad calorífica. Caudal de aire máximo de 834 m3/h. Nivel sonoro de 45/43/41 dBA medido a 1 m. Líneas frigoríficas de 1/4" para líquido y de 1/2" para gas. Dimensiones: 220 x 950 x 650 mm. Peso: 24.6 kg. Incluye control remoto inalambrico.
