# Conjunto LG Suelo-Techo Inverter monofásico, modelo CV12, de 3.300 W en frío y 3.800 W en calor, A/A

- Propiedad del archivo: CONSTRUNARIO
- Formato: FIEBDC-3/2012
- Programa: Construnario Versión 1.9
- Fecha de los precios: 17/06/2014
- Divisa: EUR

**CV12** Conjunto LG Suelo-Techo Inverter monofásico, modelo CV12, de 3.300 W en frío y 3.800 W en calor, A/A
Conjunto de LG, modelo CV12, tipo suelo-techo bomba de calor inverter monofásico. Ud. Interior: CV12.NE2. Ud. Exterior: UU12W.ULD. EER/COP: 3.03/3.22 SEER/SCOP: 5.31/3.61(A/A). Con refrigerante R-410A, de 3,3 kW de potencia frigorífica nominal y 3,8 kW de potencia calorífica nominal. Consumo nominal en frío, 1.090 W, y en calor 1.180 W. Caudal de aire máximo unidad interior, 552 m3/h. Caudal de aire máximo unidad exterior, 3.000 m3/h. Dimensiones unidad interior: 490x900x200 mm; unidad exterior, 540x770x245 mm. Peso, 13.7 kg unidad interior y 32 Kg unidad exterior. Nivel sonoro ud. interior de 40/36/31 dBA a 1.5 m y ud. exterior 47/48 dBA a 1 m. Protección oro anticorrosión en la unidad exterior. Control por dos sensores, cambio y arranque automático. Líneas frigoríficas de 1/4" para líquido y 3/8" para gas. Distancias de interconexión de 15 m de longitud total y 10 m de desnivel. Incluye control remoto por cable.
