# Conjunto LG Suelo-Techo Inverter monofásico, modelo CV18, de 4.800 W en frío y 5.000 W en calor, A/A

- Propiedad del archivo: CONSTRUNARIO
- Formato: FIEBDC-3/2012
- Programa: Construnario Versión 1.9
- Fecha de los precios: 17/06/2014
- Divisa: EUR

**CV18** Conjunto LG Suelo-Techo Inverter monofásico, modelo CV18, de 4.800 W en frío y 5.000 W en calor, A/A
Conjunto de LG, modelo CV18, tipo suelo-techo bomba de calor inverter monofásico. Ud. Interior: CV18.NJ2. Ud. Exterior: UU18W.UE2. EER/COP: 3.40/3.42 SEER/SCOP: 5.11/3.81 (A/A). Con refrigerante R-410A, de 4,8 kW de potencia frigorífica nominal y 5,0 kW de potencia calorífica nominal. Consumo nominal en frío, 1.410 W, y en calor 1.460 W. Caudal de aire máximo unidad interior, 744 m3/h. Caudal de aire máximo unidad exterior, 3.000 m3/h. Dimensiones unidad interior: 650x950x220 mm; unidad exterior, 655x870x320 mm. Peso, 22 kg unidad interior y 46 Kg unidad exterior. Nivel sonoro ud. interior de 42/40/39 dBA a 1.5 m y ud. exterior 48/51 dBA a 1 m. Protección oro anticorrosión en la unidad exterior. Control por dos sensores, cambio y arranque automático. Líneas frigoríficas de 1/4" para líquido y 1/2" para gas. Distancias de interconexión de 40 m de longitud total y 30 m de desnivel. Incluye control remoto por cable.
