# Conjunto LG Techo Inverter monofásico, modelo CV24, de 7.000 W en frío y 7.600 W en calor, A/A

- Propiedad del archivo: CONSTRUNARIO
- Formato: FIEBDC-3/2012
- Programa: Construnario Versión 1.9
- Fecha de los precios: 17/06/2014
- Divisa: EUR

**CV24** Conjunto LG Techo Inverter monofásico, modelo CV24, de 7.000 W en frío y 7.600 W en calor, A/A
Conjunto de LG, modelo CV24, tipo techo bomba de calor inverter monofásico. Ud. Interior: CV24.NJ2. Ud. Exterior: UU24W.U42. EER/COP: 3.21/3.21 SEER/SCOP: 5.51/3.81 (A/A). Con refrigerante R-410A, de 7,0 kW de potencia frigorífica nominal y 7,6 kW de potencia calorífica nominal. Consumo nominal en frío, 2.180 W, y en calor 2.370 W. Caudal de aire máximo unidad interior, 834 m3/h. Caudal de aire máximo unidad exterior, 3.480 m3/h. Dimensiones unidad interior: 650x950x220 mm; unidad exterior, 834x950x330 mm. Peso, 23 kg unidad interior y 60 Kg unidad exterior. Nivel sonoro ud. interior de 44/43/41 dBA a 1.5 m y ud. exterior 48/52 dBA a 1 m. Protección oro anticorrosión en la unidad exterior. Control por dos sensores, cambio y arranque automático. Líneas frigoríficas de 3/8" para líquido y 5/8" para gas. Distancias de interconexión de 50 m de longitud total y 30 m de desnivel. Incluye control remoto por cable.
