# Filtro sedimentos 1” y cartucho 50 micras

- Propiedad del archivo: CONSTRUNARIO
- Formato: FIEBDC-3/2012
- Programa: Construnario Versión 3.51
- Fecha de los precios: 08/06/2016
- Divisa: EUR

**530000.0** u Filtro sedimentos 1” y cartucho 50 micras
- Protección de maquinaria, filtrando suciedad y sólidos hasta 50 micras.
