# Conjunto LG Techo H-Inverter trifásico, modelo UV37H, de 10.000 W en frío y 10.500 W en calor, A/A+

- Propiedad del archivo: CONSTRUNARIO
- Formato: FIEBDC-3/2012
- Programa: Construnario Versión 1.9
- Fecha de los precios: 17/06/2014
- Divisa: EUR

**UV37H** Conjunto LG Techo H-Inverter trifásico, modelo UV37H, de 10.000 W en frío y 10.500 W en calor, A/A+
Conjunto de LG, modelo UV37H, tipo techo bomba de calor High inverter trifásico. Ud. Interior: UV36H.NL1. Ud. Exterior: UU37WH.U31. EER/COP: 3.61/4.01 SEER/SCOP: 5.31/4.01 (A/A+). Con refrigerante R-410A, de 10,0 kW de potencia frigorífica nominal y 10,5 kW de potencia calorífica nominal. Consumo nominal en frío, 2.770 W, y en calor 2.620 W. Caudal de aire máximo unidad interior, 1.740 m3/h. Caudal de aire máximo unidad exterior, 3.300X2 m3/h. Dimensiones unidad interior: 220x1.750x650 mm; unidad exterior, 1.380x950x330 mm. Peso, 45 kg unidad interior y 103 Kg unidad exterior. Nivel sonoro ud. interior de 46/44/43 dBA a 1.5 m y ud. exterior 51/53 dBA a 1 m. Protección oro anticorrosión en la unidad exterior. Control por dos sensores, cambio y arranque automático. Líneas frigoríficas de 3/8" para líquido y 5/8" para gas. Distancias de interconexión de 75 m de longitud total y 30 m de desnivel. Incluye control remoto inalambrico.
