# Reactancia para lámp.de vapor de sodio alta presión Cofres IP65 VSE 60/23-100-AF 600W

- Propiedad del archivo: CONSTRUNARIO
- Formato: FIEBDC-3/2012
- Programa: Construnario Versión 1.9
- Fecha de los precios: 28/04/2014
- Divisa: EUR

**6210751-ELT** u Reactancia para lámp.de vapor de sodio alta presión Cofres IP65 VSE 60/23-100-AF 600W
Reactancias para lámparas de vapor de sodio Cofres exterior, alto factor de potencia Clase II, IP65 VSE 60/23-100-AF 600W Incluyen reactancia y condensador para alto factor de potencia. Se puede fabricar para tensiones de 220 ó 240V y frecuencias de 50 ó 60Hz. Conforme Œ.
