# Tapa ciega serie Berker S.1. Blanco, brillo

- Propiedad del archivo: CONSTRUNARIO
- Formato: FIEBDC-3/2012
- Programa: Construnario VersiĆ³n 2.11
- Fecha de los precios: 25/05/2015
- Divisa: EUR
- Código: hager-sistem (18/04/2017)

**C1005HAG-1201151** Tapa ciega serie Berker S.1. Blanco, brillo (25/11/2013)

| Código | Ud | Descripción | Rendimiento |
|---|---|---|---|
| 1009 89 82 | u | Tapa ciega con tapa central. Sin garras. Blanco, brillo. Series Berker S.1, B.3, B.7 (material) | 1.000 |
| 1011 89 82 | u | Marcos blanco, brillo. 1 elemento. Serie Berker S.1 (material) | 1.000 |
| 1012 89 82 | u | Marcos blanco, brillo. 2 elementos. Serie Berker S.1 (material) | 1.000 |
| 1015 89 82_5c59 | u | Marcos blanco, brillo. 5 elementos. Serie Berker S.1 (material; 10/03/2015) | 1.000 |
| 1014 89 82_9270 | u | Marcos blanco, brillo. 4 elementos. Serie Berker S.1 (material; 10/03/2015) | 1.000 |
| 1013 89 82_2b79 | u | Marcos blanco, brillo. 3 elementos. Serie Berker S.1 (material; 10/03/2015) | 1.000 |

## Recursos

**1009 89 82** u Tapa ciega con tapa central. Sin garras. Blanco, brillo. Series Berker S.1, B.3, B.7
- Embalaje: 20 unidades x caja.

**1011 89 82** u Marcos blanco, brillo. 1 elemento. Serie Berker S.1
- Montaje vertical y horizontal. - Embalaje: 10 unidades x caja.

**1012 89 82** u Marcos blanco, brillo. 2 elementos. Serie Berker S.1
- Montaje vertical y horizontal. - Embalaje: 10 unidades x caja.

**1015 89 82_5c59** u Marcos blanco, brillo. 5 elementos. Serie Berker S.1
- Montaje vertical y horizontal. - Embalaje: 10 unidades x caja.

**1014 89 82_9270** u Marcos blanco, brillo. 4 elementos. Serie Berker S.1
- Montaje vertical y horizontal. - Embalaje: 10 unidades x caja.

**1013 89 82_2b79** u Marcos blanco, brillo. 3 elementos. Serie Berker S.1
- Montaje vertical y horizontal. - Embalaje: 10 unidades x caja.
