# Unidad interior Multi V de LG Cassette 4 vias 90x90, modelo ARNU28GTPC2, de 8.2 KW en frío y 9.2 KW en calor

- Propiedad del archivo: CONSTRUNARIO
- Formato: FIEBDC-3/2012
- Programa: Construnario Versión 1.9
- Fecha de los precios: 10/06/2013
- Divisa: EUR

**ARNU28GTPC2** Unidad interior Multi V de LG Cassette 4 vias 90x90, modelo ARNU28GTPC2, de 8.2 KW en frío y 9.2 KW en calor
Unidad interior para sistema Multi V de volumen de refrigerante variable, marca LG, tipo cassette 4 vías modelo ARNU28GTPC2, bomba de calor, de potencia frigorífica nominal 8,2 kW y potencia calorífica nominal 9,2 kW. Caudal de aire de 1.140/960/840 m3/h y nivel sonoro de 39/35/33 dBA a 1,5 m. Dimensiones de la unidad interior, sin panel: 840 x 840 x 204 mm; peso, 25,8 Kg; dimensiones del panel, 950 x 950 x 25 mm. Bomba de condensados incorporada.
