# Unidad interior Multi V de LG Conducto baja presion, modelo ARNU09GB1G2, de 2.8 KW en frío y 3.2 KW en calor

- Propiedad del archivo: CONSTRUNARIO
- Formato: FIEBDC-3/2012
- Programa: Construnario Versión 1.9
- Fecha de los precios: 10/06/2013
- Divisa: EUR

**ARNU09GB1G2** Unidad interior Multi V de LG Conducto baja presion, modelo ARNU09GB1G2, de 2.8 KW en frío y 3.2 KW en calor
Unidad interior para sistema Multi V de volumen de refrigerante variable, marca LG, tipo conducto baja presión modelo ARNU09GB1G2, bomba de calor, de potencia frigorífica nominal 2,8 kW y potencia calorífica nominal 3,2 kW. Caudal de aire de 570/510/450 m3/h y nivel sonoro de 31/29/26 dBA a 1,5 m. Presión estática regulable de 0 a 4 mmca. Dimensiones de la unidad interior, 820 x 575 x 190 mm; peso, 21 Kg. Bomba de condensados incorporada. Control del caudal y de la presión estática desde el control remoto por cable.
