# Unidad interior Multi V de LG Conducto baja presion, modelo ARNU24GB2G2, de 7.1 KW en frío y 8 KW en calor

- Propiedad del archivo: CONSTRUNARIO
- Formato: FIEBDC-3/2012
- Programa: Construnario Versión 1.9
- Fecha de los precios: 10/06/2013
- Divisa: EUR

**ARNU24GB1G2** Unidad interior Multi V de LG Conducto baja presion, modelo ARNU24GB2G2, de 7.1 KW en frío y 8 KW en calor
Unidad interior para sistema Multi V de volumen de refrigerante variable, marca LG, tipo conducto baja presión modelo ARNU24GB2G2, bomba de calor, de potencia frigorífica nominal 7,1 kW y potencia calorífica nominal 8 kW. Caudal de aire de 1.140/1.020/900 m3/h y nivel sonoro de 43/40/37 dBA a 1,5 m. Presión estática regulable de 0 a 4 mmca. Dimensiones de la unidad interior, 1.100 x 575 x 190 mm; peso, 26 Kg. Bomba de condensados incorporada. Control del caudal y de la presión estática desde el control remoto por cable.
