# Unidad interior Multi V de LG Conducto alta presion, modelo ARNU18GBHA2, de 5.6 KW en frío y 6.3 KW en calor

- Propiedad del archivo: CONSTRUNARIO
- Formato: FIEBDC-3/2012
- Programa: Construnario Versión 1.9
- Fecha de los precios: 10/06/2013
- Divisa: EUR

**ARNU18GBHA2** Unidad interior Multi V de LG Conducto alta presion, modelo ARNU18GBHA2, de 5.6 KW en frío y 6.3 KW en calor
Unidad interior para sistema Multi V de volumen de refrigerante variable, marca LG, tipo conducto alta presión modelo ARNU18GBHA2, bomba de calor, de potencia frigorífica nominal 5,6 kW y potencia calorífica nominal 6,3 kW. Caudal de aire de 930/810/744 m3/h y nivel sonoro de 40/38/37 dB(A) a 1,5 m. Presión estática regulable de 3 a 12 mmca. Dimensiones de la unidad interior, 882 x 450 x 260 mm; peso, 26,5 Kg. Bomba de condensados incorporada. Control del caudal y de la presión estática desde el control remoto por cable.
