# Unidad Interior HYDRO KIT para sistemas Multi V de LG, modelo ARNH10GK2A2, de media temperatura y 10 HP

- Propiedad del archivo: CONSTRUNARIO
- Formato: FIEBDC-3/2012
- Programa: Construnario Versión 1.9
- Fecha de los precios: 23/06/2014
- Divisa: EUR

**ARNH10GK2A2** Unidad Interior HYDRO KIT para sistemas Multi V de LG, modelo ARNH10GK2A2, de media temperatura y 10 HP
Unidad Interior Hydro Kit para sistemas Multi V de LG, modelo ARNH10GK2A2, de media temperatura y 10 HP. Capacidad nominal: refrigeración 28 KW y calefacción 31,5 KW. Dimensiones: 630 x 520 x 330 mm. Peso: 35 Kg. Caudal de agua: 92 l/min. Tª salida de agua: refrigeración 6-30ºC y calefacción 20-50ºC.
