# Junta de derivación para Multi V de LG, modelo ARBLN14521

- Propiedad del archivo: CONSTRUNARIO
- Formato: FIEBDC-3/2012
- Programa: Construnario Versión 1.9
- Fecha de los precios: 11/06/2013
- Divisa: EUR

**ARBLN14521** Junta de derivación para Multi V de LG, modelo ARBLN14521
Conjunto de derivaciones (líquido y gas) para sistemas Multi V Bomba de Calor (<170 kW). Incluye coquilla para aislamiento térmico de LG modelo ARBLN14521.
