# Tapa ciega serie Berker B.3. Aluminio / blanco polar, mate

- Propiedad del archivo: CONSTRUNARIO
- Formato: FIEBDC-3/2012
- Programa: Construnario VersiĆ³n 2.11
- Fecha de los precios: 25/05/2015
- Divisa: EUR
- Código: hager-sistem (18/04/2017)

**C1005HAG-1202151** Tapa ciega serie Berker B.3. Aluminio / blanco polar, mate (25/11/2013)

| Código | Ud | Descripción | Rendimiento |
|---|---|---|---|
| 1009 19 09 | u | Tapa ciega con tapa central. Sin garras. Blanco polar, mate. Series Berker S.1, B.3, B.7 (material) | 1.000 |
| 1011 39 04 | u | Marcos aluminio / blanco polar. 1 elemento. Serie Berker B.3 (material) | 1.000 |

## Recursos

**1009 19 09** u Tapa ciega con tapa central. Sin garras. Blanco polar, mate. Series Berker S.1, B.3, B.7
- Embalaje: 20 unidades x caja.

**1011 39 04** u Marcos aluminio / blanco polar. 1 elemento. Serie Berker B.3
- Montaje vertical y horizontal. - Embalaje: 10 unidades x caja.
