# BNU-LW Pasarela LONWORKS para sistemas BMS de LG, modelo PQNFB16A1

- Propiedad del archivo: CONSTRUNARIO
- Formato: FIEBDC-3/2012
- Programa: Construnario Versión 1.9
- Fecha de los precios: 11/06/2013
- Divisa: EUR

**PQNFB16A1** BNU-LW Pasarela LONWORKS para sistemas BMS de LG, modelo PQNFB16A1
BNU-LW de LG, modelo PQNFB16A1. Pasarela LonWorks para sistemas BMS y equipos de aire acondicionado LG. Puede procesar un máximo de 64 unidades interiores y dispone de una aplicación de servidor web para la puesta en marcha.
