# Placa comunicación PI-485 Aplicable Single A, Multi Inverter, Therma V de LG, modelo PMNFP14A1

- Propiedad del archivo: CONSTRUNARIO
- Formato: FIEBDC-3/2012
- Programa: Construnario Versión 1.9
- Fecha de los precios: 11/06/2013
- Divisa: EUR

**PMNFP14A1** Placa comunicación PI-485 Aplicable Single A, Multi Inverter, Therma V de LG, modelo PMNFP14A1
Placa de comunicación PI-485 para unidades exteriores 1x1, Multi Inverter y Therma V de LG, modelo PMNFP14A1.
