# Placa de contacto seco permite actuar simultánea e independientemente de LG, modelo PQDSBNGCM1

- Propiedad del archivo: CONSTRUNARIO
- Formato: FIEBDC-3/2012
- Programa: Construnario Versión 1.9
- Fecha de los precios: 11/06/2013
- Divisa: EUR

**PQDSBNGCM1** Placa de contacto seco permite actuar simultánea e independientemente de LG, modelo PQDSBNGCM1
Placa de contacto seco de LG, modelo PQDSBNGCM1 que permite actuar simultánea e independientemente sobre las variables de la unidad donde se instala.
