# Rejilla de aspiración para interiores de baja presión ARNU_GB3G2 (07, 09, 12 y 15) de LG, modelo PBSGB30

- Propiedad del archivo: CONSTRUNARIO
- Formato: FIEBDC-3/2012
- Programa: Construnario Versión 1.9
- Fecha de los precios: 11/06/2013
- Divisa: EUR

**PBSGB30** Rejilla de aspiración para interiores de baja presión ARNU_GB3G2 (07, 09, 12 y 15) de LG, modelo PBSGB30
Rejilla de aspiraciónde LG, modelo PBSGB30 aplicable a las uds. interiores de baja presión ARNU--GB3G2 (07,09,12 y15). Dimensiones 910 x 359 x 56 mm.
