# Reactancia p/lámp.vapor sodio alta presión Doble nivel pot.Separ VSI 25/23-2P-CA-400-SM-P 250W 230V

- Propiedad del archivo: CONSTRUNARIO
- Formato: FIEBDC-3/2012
- Programa: Construnario Versión 1.9
- Fecha de los precios: 28/04/2014
- Divisa: EUR

**6114661-ELT** u Reactancia p/lámp.vapor sodio alta presión Doble nivel pot.Separ VSI 25/23-2P-CA-400-SM-P 250W 230V
Reactancias para lámparas de vapor de sodio alta presión, uso interior. Doble nivel de potencia. Separable. Con arrancador y protección térmica , sin línea de mando VSI 25/23-2P-CA-400-SM-P 250W 230V Reducen el nivel de potencia a las 4h30' de activar la iluminación. Permiten la compensación adicional con el uso de doble condensador, y desactivado de uno de ellos en nivel reducido. Se pueden fabricar para tensiones de 220 ó 240V y frecuencias de 50 ó 60Hz. Equipos válidos también para lámparas de halogenuros metálicos de quemador cerámico que permitan regulación. Conforme Œ Reactancias Certificadas.
