# Reactancia p/lámp.vapor sodio alta presión Doble nivel pot.Clase II IP54 VSE 40/23-2P-C2-AF 400W 230V 50Hz

- Propiedad del archivo: CONSTRUNARIO
- Formato: FIEBDC-3/2012
- Programa: Construnario Versión 1.9
- Fecha de los precios: 28/04/2014
- Divisa: EUR

**6218240-ELT** u Reactancia p/lámp.vapor sodio alta presión Doble nivel pot.Clase II IP54 VSE 40/23-2P-C2-AF 400W 230V 50Hz
Reactancias para lámparas de vapor de sodio alta presión, uso exterior Clase II IP54 Doble nivel de potencia. Con arrancador, con línea de mando VSE 40/23-2P-C2-AF 400W 230V 50Hz Encapsuladas en resina de poliuretano en envolvente de material termoplástico. Nivel máximo de potencia con la línea de mando activada. Disponibles bajo pedido con protección térmica en la reactancia. Se pueden fabricar para tensiones de 220 ó 240V y frecuencias de 50 ó 60Hz. Equipos válidos también para lámparas de halogenuros metálicos de quemador cerámico que permitan regulación. Conforme Œ
