# Filtro sílex antracita 36x72 Clack Impression 2" – Caudal: 10, 1 m3/h

- Propiedad del archivo: CONSTRUNARIO
- Formato: FIEBDC-3/2012
- Programa: Construnario Versión 3.51
- Fecha de los precios: 16/03/2022
- Divisa: EUR
- Código: grupagua-pol

**P5006997336** Filtro sílex antracita 36x72 Clack Impression 2" – Caudal: 10, 1 m3/h (09/05/2013)

| Código | Ud | Descripción | Rendimiento |
|---|---|---|---|
| 5006997336 | u | Filtro sílex antracita 36x72 Clack Impression 2" – Caudal: 10, 1 m3/h (material; 19/05/2013) | 1.000 |
| 5303020005 | u | Micro auxiliar WS2 (para válvula Clack Impression 2”) (material; 31/05/2013) | 0.000 |

## Recursos

**5006997336** u Filtro sílex antracita 36x72 Clack Impression 2" – Caudal: 10, 1 m3/h
- Modelo botella: 36 x 72. - Dimensiones botella: 927 Ø x H 2150 mm. - Grava: 175 kg. - Sílex: 340 kg. - Antracita: 315 kg. - Caudal a 15 m3/h/m2: 10,1 m3/h.

**5303020005** u Micro auxiliar WS2 (para válvula Clack Impression 2”)
- Micro auxiliar WS2.
