# Filtro sílex antracita 48x82 Clack Impression 2H – Caudal: 17, 7 m3/h

- Propiedad del archivo: CONSTRUNARIO
- Formato: FIEBDC-3/2012
- Programa: Construnario Versión 3.51
- Fecha de los precios: 31/05/2013
- Divisa: EUR
- Código: grupagua-pol (16/03/2022)

**P5006999399** Filtro sílex antracita 48x82 Clack Impression 2H – Caudal: 17, 7 m3/h (03/05/2013)

| Código | Ud | Descripción | Rendimiento |
|---|---|---|---|
| 5006999399 | u | Filtro sílex antracita 48x82 Clack Impression 2H – Caudal: 17, 7 m3/h (material) | 1.000 |
| 5303020005 | u | Micro auxiliar WS2 (para válvula Clack Impression 2”) (material) | 0.000 |

## Recursos

**5006999399** u Filtro sílex antracita 48x82 Clack Impression 2H – Caudal: 17, 7 m3/h
- Modelo botella: 48 x 82. - Dimensiones botella: 1226 Ø x H 2450 mm. - Grava: 410 kg. - Sílex: 545 kg. - Antracita: 510 kg. - Caudal a 15 m3/h/m2: 17,7 m3/h.

**5303020005** u Micro auxiliar WS2 (para válvula Clack Impression 2”)
- Micro auxiliar WS2.
