# Declorador 21x60 Clack Impression 1 1/2” – Caudal: 3 m3/h

- Propiedad del archivo: CONSTRUNARIO
- Formato: FIEBDC-3/2012
- Programa: Construnario Versión 3.51
- Fecha de los precios: 16/03/2022
- Divisa: EUR
- Código: grupagua-pol

**P5006997619** Declorador 21x60 Clack Impression 1 1/2” – Caudal: 3 m3/h (29/04/2013)

| Código | Ud | Descripción | Rendimiento |
|---|---|---|---|
| 5006997619 | u | Declorador 21x60 Clack Impression 1 1/2” – Caudal: 3 m3/h (material; 31/05/2013) | 1.000 |
| 5303024084 | u | Micro auxiliar válvulas WS1 (material; 03/06/2013) | 0.000 |

## Recursos

**5006997619** u Declorador 21x60 Clack Impression 1 1/2” – Caudal: 3 m3/h
Características del modelo: - Modelo botella: 21 x 60. - Dimensiones botella (Ø x H): 552 x 1640 mm. - Carbón: 110 Kg. - Caudal: 3 m3/h. Características de la serie: Decloradores automáticos para la eliminación del cloro, contaminantes orgánicos, desodorización y decoloración del agua. Caudal de agua calculado con un tiempo de contacto de 4 minutos, adecuado para decloración. Para otras aplicaciones, consultar. La densidad del carbón considerada es de 0,55 g/cm3. Los decloradores constan de: Válvula Clack Impression Plus WS 1 1/2": - Conexión: 1 1/2". - Alimentación eléctrica: 220V - 12V AC. - Temperatura: mínima 4°C - máxima 43°C. - Presión de trabajo recomendable: mínima 3 bar- máxima 5,5 bar. - Botella bobinada en poliéster reforzado con fibra de vidrio y liner interior en P.E. grado alimentario.

**5303024084** u Micro auxiliar válvulas WS1
- Micro auxiliar WS1.
