# Modelo Delta Escalda sin electricidad. Supercompacto

- Propiedad del archivo: CONSTRUNARIO
- Formato: FIEBDC-3/2012
- Programa: Construnario Versión 3.51
- Fecha de los precios: 08/06/2016
- Divisa: EUR
- Código: grupagua-pol (16/03/2022)

**P6201026216** Modelo Delta Escalda sin electricidad. Supercompacto (31/05/2013)

| Código | Ud | Descripción | Rendimiento |
|---|---|---|---|
| 6201026216 | u | Modelo Delta Escalda sin electricidad. Supercompacto (material) | 1.000 |
| 530000.0 | u | Filtro sedimentos 1” y cartucho 50 micras (material) | 0.000 |

## Recursos

**6201026216** u Modelo Delta Escalda sin electricidad. Supercompacto
Características: - Compuesto por: cabinet Escalda, botella 3,3 l y válvula simplex. - Accesorios para la regeneración: válvula salmuera corta y rebosadero codado. - Tipo de válvula: válvula simplex. - Conexión: con by-pass de 3/4". - Volumen de resina: 3,3 litros. - Tipo de lecho: compactado. - Caudal a 1 bar: máximo 1.500 l/h. - Presión de trabajo: 1 - 8 bar. - Presión mín. de salida para regeneración: 0,8 bar. - Temperatura de trabajo máx.: 40º C. - Capacidad de intercambio: 150 m3 x ppm CaCO3. - Agua necesaria para la regeneración: 18 litros. - Tiempo de regeneración: 15 minutos. - Consumo de sal por regeneración: 0,3 Kg. - Previo al descalcificador debe instalarse una pre-filtración de 50 micras.

**530000.0** u Filtro sedimentos 1” y cartucho 50 micras
- Protección de maquinaria, filtrando suciedad y sólidos hasta 50 micras.
