# Bi bloc 400 litros Clack Impression 2”

- Propiedad del archivo: CONSTRUNARIO
- Formato: FIEBDC-3/2012
- Programa: Construnario Versión 3.51
- Fecha de los precios: 31/05/2013
- Divisa: EUR
- Código: grupagua-pol (16/03/2022)

**P4306058095** Bi bloc 400 litros Clack Impression 2” (09/05/2013)

| Código | Ud | Descripción | Rendimiento |
|---|---|---|---|
| 4306058095 | u | Bi bloc 400 litros Clack Impression 2” (material) | 1.000 |
| 0208010714 | u | Válvula de salmuera de 3/4", tubo diámetro 25 mm (material) | 0.000 |
| 3400006246 | u | Chimenea diámetro 140 mm para válvula de seguridad de 3/4" (material) | 0.000 |
| 1602010002 | u | Filtro Cintropur NW650 conexión 2 1/2” – Caudal: 25 m3/h (material) | 0.000 |

## Recursos

**4306058095** u Bi bloc 400 litros Clack Impression 2”
Características del modelo: - Modelo botella: 30 x 72. - Dimensiones botella (Ø x H): 770 x 1890 mm. - Consumo de sal: 60 Kg. - Capacidad de intercambio (HF x m3): 2050. - Capacidad del depósito: 750 l. - Dimensiones del depósito (Ø x H): 930 x 1110 mm. Características de la serie: - Válvula Clack Impression Plus WS 1 1/2" electrónica de fácil programación y mantenimiento. - Caudal de servicio: 26,10 m3/h (pérdida de carga 1 bar). - Caudal de contra-lavado: 18,18 m3/h (pérdida de carga 1,7 bar). - Conexión entrada/salida: 2". - Regeneración volumétrica a co-corriente inmediata o diferida. - Alimentación eléctrica: 220V - 12V AC. - Dispone de un contacto libre para para poder provocar una regeneración, como puede ser un diferencial de presión. - Temperatura: mínima 4°C - máxima 43°C. - Presión de trabajo recomendable: mínima 3 bar - máxima 5,5 bar. - Resina monosfera de alta capacidad, apta para uso alimentario. - Botella bobinada en poliéster reforzado con fibra de vidrio y liner interior en P.E. grado alimentario. - Depósito de sal en polietileno rotomoldeado.

**0208010714** u Válvula de salmuera de 3/4", tubo diámetro 25 mm
- Válvula de salmuera de 3/4". - Tubo diámetro 25 mm.

**3400006246** u Chimenea diámetro 140 mm para válvula de seguridad de 3/4"
- Chimenea diámetro 140 mm para válvula de seguridad de 3/4".

**1602010002** u Filtro Cintropur NW650 conexión 2 1/2” – Caudal: 25 m3/h
- Q máx: 25 m3/h. - Diámetro: 2 1/2”. Construidos con materiales sintéticos de primera calidad, los filtros Cintropur son perfectamente aptos para productos alimenticios y agua potable. La hélice centrífuga Cintropur transforma el flujo de agua en un movimiento centrífugo, precipitando las partículas pesadas al fondo del vaso, mientras la tela filtrante asegura la filtración final de acuerdo con el micraje elegido. - Caudal medio (m3/h) con una pérdida de carga de 0,2 bar. - Presión máxima de trabajo: 16 Bar. - Temperatura máxima: 50ºC. - Todos los filtros se suministran con la tela de 25 micras.
