# Reactancia p/lámp.vapor sodio alta presión Doble nivel pot.Clase II IP54 VSE 7/23-2P-C2-AF-SMI 70W230V

- Propiedad del archivo: CONSTRUNARIO
- Formato: FIEBDC-3/2012
- Programa: Construnario Versión 1.9
- Fecha de los precios: 28/04/2014
- Divisa: EUR

**6218252-ELT** u Reactancia p/lámp.vapor sodio alta presión Doble nivel pot.Clase II IP54 VSE 7/23-2P-C2-AF-SMI 70W230V
Reactancias para lámparas de vapor de sodio alta presión, uso exterior Clase II IP54 Doble nivel de potencia. Con arrancador, sin línea de mando y control astronómico VSE 7/23-2P-C2-AF-SMI 70W230V Encapsuladas en resina de poliuretano en envolvente de material termoplástico. Reducen el nivel de potencia a media noche, con autoajuste diario en función de su duración. Disponibles bajo pedido con protección térmica en la reactancia. Se pueden fabricar para tensiones de 220 ó 240V y frecuencias de 50 ó 60Hz. Equipos válidos también para lámparas de halogenuros metálicos de quemador cerámico que permitan regulación. Conforme Œ
