# Reactancia para lámpara vapor sodio baja presión Interior VSBI 10/23 90-140W230V

- Propiedad del archivo: CONSTRUNARIO
- Formato: FIEBDC-3/2012
- Programa: Construnario Versión 1.9
- Fecha de los precios: 28/04/2014
- Divisa: EUR

**7113120-ELT** u Reactancia para lámpara vapor sodio baja presión Interior VSBI 10/23 90-140W230V
Reactancias para lámparas de vapor de sodio baja presión, uso interior. Bajo factor de potencia VSBI 10/23 90-140W230V Los tipos de 18W, 90-140W y 135-180W no requieren arrancador. El tipo para 35W funciona con arrancador AH002-D; el tipo de 55W funciona con arrancador ASB55. Se pueden fabricar para tensionesw de 220 ó 240V y frecuencias de 50 ó 60Hz. Conforme Œ.
