# Arrancador para lámpara de vapor de sodio alta presión AVS- 70 70W

- Propiedad del archivo: CONSTRUNARIO
- Formato: FIEBDC-3/2012
- Programa: Construnario Versión 1.9
- Fecha de los precios: 28/04/2014
- Divisa: EUR

**3210420-ELT** u Arrancador para lámpara de vapor de sodio alta presión AVS- 70 70W
Arrancador para lámpara de vapor de sodio alta presión AVS- 70 70W No distanciar de la lámpara más de 3m.
