# Anillo sellado para instalaciĆ³n empotrada. Negro, marco 2 elementos. Serie Berker Arsys

- Propiedad del archivo: CONSTRUNARIO
- Formato: FIEBDC-3/2012
- Programa: Construnario VersiĆ³n 2.11
- Fecha de los precios: 25/05/2015
- Divisa: EUR

**1057 00** u Anillo sellado para instalaciĆ³n empotrada. Negro, marco 2 elementos. Serie Berker Arsys
- Para montaje en vertical y horizontal. - Embalaje: 2 unidades x caja.
