# Tapa para interruptor 3 posiciones con mando rotativo. Con posición neutra. Dorado, metal. Serie Berker Arsys

- Propiedad del archivo: CONSTRUNARIO
- Formato: FIEBDC-3/2012
- Programa: Construnario Versión 2.11
- Fecha de los precios: 25/05/2015
- Divisa: EUR

**1087 01 02** u Tapa para interruptor 3 posiciones con mando rotativo. Con posición neutra. Dorado, metal. Serie Berker Arsys
- Embalaje: 1 unidad x caja.
