# Arrancador para lámpara de vapor de sodio baja presión AH-002-D (Cables)

- Propiedad del archivo: CONSTRUNARIO
- Formato: FIEBDC-3/2012
- Programa: Construnario Versión 1.9
- Fecha de los precios: 28/04/2014
- Divisa: EUR

**3210132-ELT** u Arrancador para lámpara de vapor de sodio baja presión AH-002-D (Cables)
Arrancador para lámpara de vapor de sodio baja presión AH-002-D (Cables) Permiten distanciar de la lámpara hasta 50m. con cable unifilar.
