# Tapa central para jack modular AMP. Antracita, aterciopelado / blanco polar, mate. Series Berker Q.1, Q.3, Arsys

- Propiedad del archivo: CONSTRUNARIO
- Formato: FIEBDC-3/2012
- Programa: Construnario Versión 2.11
- Fecha de los precios: 25/05/2015
- Divisa: EUR

**1463 16 06** u Tapa central para jack modular AMP. Antracita, aterciopelado / blanco polar, mate. Series Berker Q.1, Q.3, Arsys
- Utilizar sólo con marcos intermedios de la serie correspondiente. - Embalaje: 10 unidades x caja.
