# Tapa central para toma teléfono / red. Ref. 1468. Blanco, brillo. Serie Berker Arsys, Estancas IP44

- Propiedad del archivo: CONSTRUNARIO
- Formato: FIEBDC-3/2012
- Programa: Construnario Versión 2.11
- Fecha de los precios: 25/05/2015
- Divisa: EUR

**1468 02** u Tapa central para toma teléfono / red. Ref. 1468. Blanco, brillo. Serie Berker Arsys, Estancas IP44
- Utilizar sólo con marcos intermedios de la serie correspondiente (serie Estancas IP44). - Embalaje: 10 unidades x caja.
