# Tapa ciega serie Berker Arsys. Bronce

- Propiedad del archivo: CONSTRUNARIO
- Formato: FIEBDC-3/2012
- Programa: Construnario VersiĆ³n 2.11
- Fecha de los precios: 25/05/2015
- Divisa: EUR
- Código: hager-sistem (18/04/2017)

**C1005HAG-1210154** Tapa ciega serie Berker Arsys. Bronce (25/11/2013)

| Código | Ud | Descripción | Rendimiento |
|---|---|---|---|
| 1044 00 01 | u | Tapa ciega con tapa central. Sin garras. Bronce, metal. Serie Berker Arsys (material) | 1.000 |
| 1314 00 01 | u | Marcos bronce, metal. 1 elemento. Serie Berker Arsys (material) | 1.000 |

## Recursos

**1044 00 01** u Tapa ciega con tapa central. Sin garras. Bronce, metal. Serie Berker Arsys
- Embalaje: 20 unidades x caja.

**1314 00 01** u Marcos bronce, metal. 1 elemento. Serie Berker Arsys
- Embalaje: 10 unidades x caja.
