# Reactancia para lámpara de halogenuros metálicos Interior VHI 200/38-40-7 2000W 380-400V11,3A

- Propiedad del archivo: CONSTRUNARIO
- Formato: FIEBDC-3/2012
- Programa: Construnario Versión 1.9
- Fecha de los precios: 28/04/2014
- Divisa: EUR

**6112744-ELT** u Reactancia para lámpara de halogenuros metálicos Interior VHI 200/38-40-7 2000W 380-400V11,3A
Reactancias para lámparas de halogenuros metálicos, uso interior. Bajo factor de potencia VHI 200/38-40-7 2000W 380-400V11,3A Se pueden fabricar para tensiones de 220 ó 240V y frecuencias de 50 ó 60Hz. Conforme Œ Certificadas.
