# Reactancia para lámpara de halogenuros metálicos Interior VHI 7/22-3T-D-P 70W 230V 4,5KV

- Propiedad del archivo: CONSTRUNARIO
- Formato: FIEBDC-3/2012
- Programa: Construnario Versión 1.9
- Fecha de los precios: 28/04/2014
- Divisa: EUR

**6112049-ELT** u Reactancia para lámpara de halogenuros metálicos Interior VHI 7/22-3T-D-P 70W 230V 4,5KV
Reactancias para lámparas de halogenuros metálicos, uso interior. Bajo factor de potencia con protección térmica VHI 7/22-3T-D-P 70W 230V 4,5KV Se pueden fabricar para tensiones de 220 ó 240V y frecuencias de 50 ó 60Hz. Conforme Œ Certificadas.
