# Marco Berker serie Glas. Negro

- Propiedad del archivo: CONSTRUNARIO
- Formato: FIEBDC-3/2012
- Programa: Construnario VersiĆ³n 2.11
- Fecha de los precios: 25/05/2015
- Divisa: EUR
- Código: hager-sistem (18/04/2017)

**C1005HAG-1214132** Marco Berker serie Glas. Negro (26/11/2013)

| Código | Ud | Descripción | Rendimiento |
|---|---|---|---|
| 1102 | u | Marco 2 elem. cristal transp. Serie Glas (material) | 1.000 |
| 1093 00 | u | Marcos cristal transparente. 1 elemento intermedio. Berker serie Glas (material) | 1.000 |
| 1092 00 | u | Marcos cristal transparente. 1 elemento final. Berker serie Glas (material) | 1.000 |

## Recursos

**1093 00** u Marcos cristal transparente. 1 elemento intermedio. Berker serie Glas
- Embalaje: 10 unidades x caja.

**1092 00** u Marcos cristal transparente. 1 elemento final. Berker serie Glas
- Embalaje: 10 unidades x caja.
