# Reactancia para lámpara de halogenuros metálicos Interior VMI 40/23-3-P 400W 230V 50Hz

- Propiedad del archivo: CONSTRUNARIO
- Formato: FIEBDC-3/2012
- Programa: Construnario Versión 1.9
- Fecha de los precios: 28/04/2014
- Divisa: EUR

**5112425-ELT** u Reactancia para lámpara de halogenuros metálicos Interior VMI 40/23-3-P 400W 230V 50Hz
Reactancias para lámparas de halogenuros metálicos, uso interior. Bajo factor de potencia con protección térmica VMI 40/23-3-P 400W 230V 50Hz Se pueden fabricar para tensiones de 220 ó 240V y frecuencias de 50 ó 60Hz. Conforme Œ Certificadas.
