# Pulsador TS Crystal. Black diamond - acero. Serie Berker TS Crystal

- Propiedad del archivo: CONSTRUNARIO
- Formato: FIEBDC-3/2012
- Programa: Construnario VersiĆ³n 2.11
- Fecha de los precios: 25/05/2015
- Divisa: EUR

**1966 02 15** u Pulsador TS Crystal. Black diamond - acero. Serie Berker TS Crystal
- CRYSTALLIZEDTM - Swarovski Elements. - Embalaje: 1 unidad x caja.
