# Teclados con portaetiquetas. 1 fase, antracita y aluminio. Series KNX Berker S.1, B.3, B.7

- Propiedad del archivo: CONSTRUNARIO
- Formato: FIEBDC-3/2012
- Programa: Construnario Versión 2.11
- Fecha de los precios: 25/05/2015
- Divisa: EUR

**7516 13 85** u Teclados con portaetiquetas. 1 fase, antracita y aluminio. Series KNX Berker S.1, B.3, B.7
- BCU: ref. 7504 00 01. - 4 fases sólo con marco para teclado KNX. - Embalaje: 1 unidad x caja.
