# Reactancia para lámpara de halogenuros metálicos Interior VHI 25/23-SC-ARCE-DP 250W2,15A VH

- Propiedad del archivo: CONSTRUNARIO
- Formato: FIEBDC-3/2012
- Programa: Construnario Versión 1.9
- Fecha de los precios: 28/04/2014
- Divisa: EUR

**6212777-ELT** u Reactancia para lámpara de halogenuros metálicos Interior VHI 25/23-SC-ARCE-DP 250W2,15A VH
Reactancias para lámparas de halogenuros metálicos, uso interior. Alto factor de potencia, con arrancador. Montaje compacto VHI 25/23-SC-ARCE-DP 250W2,15A VH Incluye reactancia, arrancador y condensador para alto factor de potencia. Se pueden fabricar para tensiones de 220 ó 240V y frecuencias de 50 ó 60Hz. Conforme Œ Certificadas.
