# Reactancia para lámpara de halogenuros metálicos Interior VHI 25/23-SC-ARCE-002 250W-2,1A230V

- Propiedad del archivo: CONSTRUNARIO
- Formato: FIEBDC-3/2012
- Programa: Construnario Versión 1.9
- Fecha de los precios: 28/04/2014
- Divisa: EUR

**6212778-ELT** u Reactancia para lámpara de halogenuros metálicos Interior VHI 25/23-SC-ARCE-002 250W-2,1A230V
Reactancias para lámparas de halogenuros metálicos, uso interior. Alto factor de potencia, con arrancador. Montaje compacto VHI 25/23-SC-ARCE-002 250W-2,1A230V Incluye reactancia, arrancador y condensador para alto factor de potencia. Se pueden fabricar para tensiones de 220 ó 240V y frecuencias de 50 ó 60Hz. Conforme Œ Certificadas.
